# Erweiterungsanbau Turnhalle Holtensen
Angebotsaufforderung (GAEB 90, DA83)
Währung: EUR
Auftraggeber: Stadt Einbeck

## Zusätzlicher Text
Ergänzende Baubeschreibung

Die Arbeiten sind auf Grundlage der Vorschriften der VOB/B und VOB/C
sowie insbesondere der zutreffenden DIN  Normen anzubieten und
auszuführen

Sämtliche Haupt- und Nebenstoffwerke, die zur gebrauchsfertigen
Herstellung der geforderten Leistung gehören, auch wenn sie nicht
besonders genannt sind, sind frei Bau- und Verwendungsstelle in
einwandfreier Beschaffenheit mitzuliefern.

Vor der Ausarbeitung des Leistungsverzeichnisses hat sich der
Unternehmer mit der  Örtlichkeit, der Lage und dem Zustand der Baustelle
vertraut zu machen.

Vor der Angebotsabgabe hat sich der Auftragnehmer mit den örtlichen
Gegebenheiten vertraut zu machen.
Sollte hierzu ein Termin mit dem AG erforderlich werden, so ist dieser
rechtzeitig abzustimmen mit:
Ingenieurbüro Bethel, Hauptstraße 15, 31195 Lamspringe
Tel. 05183 - 946 70 30
Mehrkosten, die aus Unkenntnis der Lage, Erreichbarkeit oder sonstiger,
objektbezogener Umstände entstehen, können vom Auftragnehmer nicht
geltend gemacht werden.

Die Ausfertigung des Angebotes ist unverbindlich und wird nicht
vergütet.

Die Vorschriften der Baupolizei und der zuständigen Berufsgenossenschaft
sind zu beachten. Der Unternehmer ist verpflichtet, auf etwaige Mängel
oder Fehler rechtzeitig hinzuweisen.
Die Vereinbarungsrichtlinien und Werkvorschriften der verwendeten
Baustoffe sind  zu beachten

Ergänzende Vorbemerkungen:

  Vor Fertigstellung werden mind. 10% der bereits erbrachten Leistung
als Sicherheit einbehalten

  Die Gewährleistung beträgt gem. VOB 4 Jahre

  Zur Sicherstellung der Gewährleistungsansprüche werden über den
Gewährleistungszeitraum  von 5 Jahren 5% der Gesamtsumme einbehalten.
Bei Vorlage / Überlassen einer Bankbürgschaft kann der Betrag ausgezahlt
werden.

  Die Abrechnung erfolgt über ein gemeinsames Aufmaß.

  Sollen Leistungen geändert werden, oder zusätzliche Leistungen
erbracht werden, für welche kein fester Einheitspreis angegeben ist, so
ist vor Arbeitsbeginn der neue Einheitspreis zwischen den
Vertragsparteien zu vereinbaren. Unterläßt es der Unternehmer, so wird
der Einheitspreis bei Abrechnung durch den Bauleiter nach billigem
Ermessen festgesetzt.  Änderungen ohne Zustimmung des Bauleiters werden
auf Kosten des Unternehmers beseitigt.

  Die angebotenen Einheitspreise sind für die Dauer der Bauzeit
Festpreise.

  Tagelohnarbeiten werden nach DIN 1961 § 15 behandelt.
Tagelohnstunden dürfen nur auf besondere Veranlassung ausgeführt werden.
Der Umfang ist vor Ausführung mit der Bauüberwachung festzulegen.
Tagelohnzettel sind täglich zur Unterschrift vorzulegen.
Für die um Tagelohn ausgeführten Arbeiten sind für jede Leistung
getrennte Tagelohnzettel auszustellen, in welchen auch die
erforderlichen Materialien aufzuführen sind.

  Alle Vorschriften der Arbeitssicherheit und des Gesundheitsschutzes
auf Baustellen sind zu beachten, es müssen genügend Ersthelfer vorhanden
sein.

  Die Baustelle ist ständig gegen den Zugang / das Betreten von Dritten
zu sichern.

  An den ca. 14-tägig stattfindenden Baustellenbesprechungen ist durch
den Bauleiter/Polier des  Auftragnehmers während des
Ausführungszeitraums der jeweiligen Firma teilzunehmen.

  Verpflichtungen
Durch Unterschrift des Leistungsverzeichnisses erklärt der Unternehmer
zugleich, dass er Mitglied der zuständigen Berufsgenossenschaft ist und
einen gesetzlichen  Verpflichtungen als Unternehmer nachkommt. Falsche
Angaben haben den Ausschluß  des Unternehmens zur Folge .

  Zahlungen
Alle Zahlungsanforderungen an den Bauherrn sind über den Architekten
3-fach schriftlich zu beantragen. Der Unternehmer reicht bei Anforderung
der Schlussrechnung eine endgültige Abrechnung über die von ihm
ausgeführten Arbeiten ein, unter Aufbringung etwaiger Mehr- oder
Minderleistungen ( 3-fach ).

  Fachbauleiter
Für die Dauer der Arbeiten des Auftragnehmer (AN) hat der ANeinen
Fachbauleiter mit ausreichender Qualifikation und Erfahrung in der
Ausführung gleichwertiger Arbeiten zu stellen.
Der Fachbauleiter ist vor Beginn der Arbeiten schriftlich zu benennen.
Die Kosten für die Fachbauleitung sind in die Einheitspreise
einzukalkulieren.

  Bautagebuch
Der Unternehmer ist verpflichtet ein Bautagebuch zu führen und dieses
täglich der Bauüberwachung zur Unterschrift vorzulegen. Die
Erstausfertigung erhält das bauüberwachende Büro.
Die Berichte müssen alle Angaben enthalten, die für die Bauausführung,
Abrechnung von Bedeutung sind. Evtl. Behinderungen sind auch
aufzuführen.
Weiterhin muss das Bautagebuch enthalten:
- Anzahl und Qualifikation der eingesetzten Mitarbeiter
- Dauer der ausgeführten Arbeiten, getrennt nach Bauteilen
- verwendete Materialien und deren Massen
- Witterungseinflüsse
- sonstige, das Ergebnis der Arbeiten betreffende oder
abrechnungsrelevante Umstände

## Zusätzlicher Text
Baubeschreibung / Baustelleneinrichtung / Angaben zur Baustelle
Baubeschreibung / Baustelleneinrichtung / Angaben zur Baustelle:

Beim dem BV handelt es sich um den Erweiterungsbau zur multifunktionalen
Nutzung, Turnhalle Holtensen.

Bauherr:
Stadt Einbeck, Teichenweg 1, 37574 Einbeck

Bauort/Baustelle:
Gänselandweg 5, 37574 Einbeck

Dem Leistungsverzeichnis liegen Zeichnungen des Gebäudes bei.

Baustrom- und Bauwasseranschluss sind vorhanden bzw. werden durch den
Auftraggeber hergestellt.

Baubeschreibung:
Der Bauherr beabsichtigt an der bestehenden Turnhalle in Holtensen,
einen eingeschossigen Anbau vorzusehen.
Dieser Erweiterungsanbau dient zur multifunktionalen Nutzung.
In dem Gebäude steht ein Versammlungsraum mit ca. 85  95 Sitzplätzen zur
Verfügung, inkl. eines angrenzenden Multifunktionsbereiches.
Des Weiteren sollen die notwendigen Sanitärräume für Damen und Herren,
sowie ein barrierefreies WC errichtet werden. Eine Küche mit
angrenzendem Lagerraum steht zur Verfügung. Im Flur befindet sich die
Garderobe.
Zwischen dem neuen Versammlungsraum und der Turnhalle soll es eine 2-
flügelige Verbindungstür geben.
Der eingeschossige Anbau erhält eine Flachdachkonstruktion, mit
Gefälledämmung. Die Außenwände werden als Holztafelwände erstellt, sowie
das Dachtragwerk als Holzkonstruktion. Es werden Kunststofffenster
eingebaut.

Zufahrt:
Die Zufahrt erfolgt von der Oldendorfer Str. in den Gänselandweg. Die
Trunhalle steht hinter dem Gebäude der freiwilligen Feuerwehr Holtensen.

Die öffentlichen Verkehrsflächen und der Haupterschließungsweg auf dem
Grundstück sind sauber zu halten bzw. nach Verschmutzung umgehend zu
reinigen. Der hierfür erforderliche Aufwand ist in den Titel-
Baustelleneinrichtung einzurechnen.

Lagerflächen:
Auf dem Gelände sind ausreichend Lagerflächen vorhanden.

Die Vorbemerkungen und Anmerkungen sind Bestandteil des Vertrages und
werden hiermit anerkannt.

 ........................................... , den .....................
..........................

## Erdarbeiten, Entwässerung
Datum: 29.09.26

*Hinweis*
Dieses Leistungsverzeichnis umfasst die Erdarbeiten im
Bereich der Gebäude. Parallel wurden die
Erschließungsarbeiten für den gesamten Bereich vom
Fachplaner Tiefbau ausgeschrieben.

Die Erschließungsarbeiten zu den jeweiligen Baufenstern
sind bis zu den jeweiligen Erdarbeiten so weit
abgeschlossen, dass jedes Baufenster mindestens von
einer Seite erreicht werden kann.

Ein Bohrprofil des Bodenaufbaus liegt diesen
Leistungsverzeichnis bei. Der Aufbau des Bodens ist
über die Fläche weitgehend homogen, die einzelnen
Mächtigkeiten der Erdschichten weichen jedoch gering
voenender ab.

Oberboden und Unterboden sind voneinander zu trennen.
Während der gesamten Arbeiten wird das Bauvorhaben von
einer Bodenkundliche Baubegleitung begeleitet.
Sämtliche Arbeiten sind im Vorfeld mit dem Baubegleiter
abzustimmen.

.

### Titel 1 Baustelleneinrichtung

**1.1 Baustelleneinrichtung**
Einrichten und Räumen der Baustelle. Vorhalten aller
notwendigen Geräte und Maschinen zur Herstellung einer
gebrauchsfertigen Leistung. Entsorgen eigener Abfälle
und Reste.
Inkl. aller benötigten Gerüste und Bühnen für die
Ausführung der Arbeiten.
Menge: 1,000 St
Zuordnung: 391

**1.2 Bautoilette**
Bautoilette liefern und für die Zeit der Erdarbeiten
vorhalten.
Grundeinsatzzeit 4 Wochen

Die Toilette ist mindestens einmal wöchentlich zu
reinigen
Menge: 1,000 St
Zuordnung: 391

**1.3 Standzeitverlängerung der Bautoilette**
*** Bedarfsposition mit GB
der Position vor pro Woche
Menge: 6,000 St
Zuordnung: 391

**1.4 Bauzaun**
Lieferung, Aufstellen, Vorhalten und wieder Abbauen
eines Bauzaunes, Höhe > 1,80 m (Grundeinsatzzeit 12
Wochen)
Menge: 200,000 m
Zuordnung: 391

**1.5 Standzeitverlängerung des Bauzaunes**
*** Bedarfsposition mit GB
Standzeitverlängerung des Bauzaunes der Position pro
Meter Woche
Menge: 2000,000 m
Zuordnung: 391

**1.6 Umsetzen des Bauzauns**
Einmaliges Umsetzen des Bauzaunes bzw. Verschieben um
>5,00m zur Seite im südlichen Grundstücksbereich nach
dem Herstellen der Entwässerungsleitungen / -anschlüsse
Menge: 100,000 m
Zuordnung: 391

### Titel 2 Erdarbeiten Baustellenzufahrt und Stellfläche ums Haus

**2.1 Grasnarbe abziehen, Aufnehmen, Abtransportieren**
und fachgerecht deponieren bzw. entsorgen.
Dicke 10-15cm.
LAGA-Zuordnungswert Z1 wg. eröhten TOC-Gehaltes.
(siehe Anlagen 2-4)
Boden geht in Eigentum des AN über.

Im Bereich der Zufahrt und des Anbaus

LAGA-Zuordnungswert Z1
AVV Schlüsselnummer 17 05 04
Menge: 880,000 m2
Zuordnung: 521

**2.2 Boden Kl. 3+4 lösen, laden, abfahren und entsorgen**
Boden der Bkl. 3 und 4 lösen, laden, abfahren und
fachgerecht entsorgen.
Mächtigkeit des Aushubs ca. 15 - 40cm.
Der Boden geht in das Eigentum des AN über.
LAGA-Zuordnungswert Z1 wg. eröhten TOC-Gehaltes.

Im Bereich der Zufahrt der Aufstellfläche

LAGA-Zuordnungswert Z1
AVV Schlüsselnummer 17 05 04
Menge: 170,000 m3
Zuordnung: 521

**2.3 Trennvlies GRK 3**
Filter- und Straßenbauvlies, Material Polypropylen,
Flächengewicht, 150 g/m², Dicke > 0,90mm bei 2kPa, an
Baugrubenbasis verlegen.

Stoßüberlappungen sind in die Position einzurechnen.
Abrechnung nach belegter Fläche.

Diese Position kommt nur bei vorher durch den
Baugrundgutachter festgelegter Notwendigkeit zur
Ausführung.

Im Bereich der Baustraße / Aufstellfläche Feuerwehr
Menge: 320,000 m2
Zuordnung: 521

**2.4 Brechkorngemische / Schottertragschicht Güte B2**
Brechkorngemische / Schottertragschicht
Korngrößen 0/32 liefern und als Tragschicht  der
Zufahrt/Baustraße (d=50cm), des umlaufenden Weges
(d=30cm) und Aufstellfläche (d=50cm) einbauen und
lagenweise mit geeignetem Gerät verdichten.

Abrechnung im eingebauten, verdichteten Zustand.

An der OK des Polsters  ist ein Verdichtungszielwert
von Ev2>80-100 MPa zu erreichen.

für die Baugrube
Menge: 225,000 m3
Zuordnung: 521

**2.5 Feinplanum herstellen**
Feinplanum auf dem Polster herstellen +/-2cm. Hierzu
ggf. feineres Material einbauen.
Menge: 290,000 m2
Zuordnung: 521

### Titel 3 Entwässerungsleitungen und Anschlüsse

*Hinweis*
Die Entwässerungsleitungen sind vom Anschlusspunkt im
Bereich der Dieße bis 1,00m vor die Gebäudeaußenwand zu
führen. Die Endpunkte der Anschlussleitungen sind
einzumessen und mit Pflöcken oä. für den
Rohbauunternehmer zu markieren.

*Hinweis*
Regenwasserauslauf in Dieße herstellen
Das Regenwasser soll direkt in die Dieße eingeleitet
werden. Hierzu ist die Böschung im Auslaufbereich
abzugraben, das Rohr bis in den Vorfluter zu führen und
der Böschungsbereich zu sichern!

**3.1 Erdaushub im Böschungsbereich der Dieße**
Böschung im Arbeitsraum auf einer Breite von ca. 3,00m
abziehen, Böschung ca. 70cm stark bis in eine Tiefe von
ca. 2,00m abtragen.
Menge: 7,000 m3
Zuordnung: 231

**3.2 Magerbeton liefern und im Böschungsbereich einbauen**
Magerbeton C16/20 XC2 liefern und im Auslaufbereich an
der Böschung einbauen, KG-Rohr in den Beton einbinden.

Herstellung in Verbindung mit den Wasserbausteinen.

Entfernung Entlademöglichkeit zum Einbauort ca. 50m.
Menge: 4,000 m3
Zuordnung: 231

**3.3 Wasserbausteine 90/250, unbearbeitete Bruchsteine**
frostbeständig aus z.B. Diabas liefern und im
Böschungsbereich zur Befestigung des RW-Einlaufs in die
Dieße fachgerecht einbauen.
Einbau zum Teil im Zusammenhang mit dem Magerbeton der
vorherigen Position.
Gewicht ca. 1,6t / m³

Einbauort an der Dieße. Entfernung Entlademöglichkeit
zur Dieße ca. 50m.
Menge: 5,000 to
Zuordnung: 231

*Hinweis*
Entwässerungsleitungen

**3.4 Rohrgraben, Breite 70cm, Tiefe bis 1,25m**
gem. den Vorgaben der Bauberufsgenossenschaften
herstellen. Aushub seitlich zur Wiederverfüllung lagern
und Graben nach Verlegen der Rohrleitungen wieder
vollständig verfüllen.
Menge: 15,000 m
Zuordnung: 231

**3.5 Rohrgraben, Breite 70cm, Tiefe bis 2,00m**
gem. den Vorgaben der Bauberufsgenossenschaften
herstellen. Grabenwände oberhalb 1,25m sind
abzuschrägen. Aushub seitlich zur Wiederverfüllung
lagern. Graben nach Verlegen der Rohrleitungen wieder
vollständig verfüllen.
Menge: 55,000 m
Zuordnung: 231

**3.6 Rohrgraben, Breite 60cm, Tiefe bis 1,50m**
gem. den Vorgaben der Bauberufsgenossenschaften
herstellen. Grabenwände oberhalb 1,25m sind
abzuschrägen. Aushub seitlich zur Wiederverfüllung
lagern. Graben nach Verlegen der Rohrleitungen wieder
vollständig verfüllen.
Menge: 35,000 m
Zuordnung: 541

**3.7 Kopfloch im Bereich des Anschlussschachtes**
für die Anschlussarbeiten an den vorhandenen
Schmutzwasserschacht herstellen und nach der
Herstellung des Schmutzwasseranschlusses wieder
verfüllen.

Tiefe ca. 2,80-3,00m
Menge: 1,000 St
Zuordnung: 231

**3.8 Füllsand**
liefern und im Bereich des Kopfloches im Ramen der
Verfüllung um das Schmutzwasserrohr mit einbauen.
Entfernung Entladung zum Einbauort ca. 50m.
Menge: 2,500 m3
Zuordnung: 231

**3.9 überschüssigen Aushub der Kanalarbeiten**
aufnehmen, abtransportieren und fachgerecht entsorgen.

LAGA-Zuordnungswert Z1
AVV Schlüsselnummer 17 05 04
Menge: 25,000 m3
Zuordnung: 231

**3.10 Gelände einplanieren**
Gelände im Bereich des Grabenverlaufs nach Durchführung
der Arbeiten abziehen und zur Raseneinsaat einplanieren
Menge: 500,000 m2
Zuordnung: 239

**3.11 Brechkorngemische / Schottertragschicht Güte B2**
Brechkorngemische / Schottertragschicht
Korngrößen 0/32 liefern und als Tragschicht des
Fußweges entlang der Dießel bei der Querung mit dem
Rohrgraben einbauen und lagenweise mit geeignetem Gerät
verdichten.

Abrechnung im eingebauten, verdichteten Zustand.

An der OK des Polsters  ist ein Verdichtungszielwert
von Ev2>80-100 MPa zu erreichen.
Entfernung Entlademöglichkeit zumEinbauort ca. 50m.
Menge: 5,000 m3
Zuordnung: 239

**3.12 Splitt 0/5mm**
liefern und im Verlauf des Fußweges entlang der Dieße
als Oberlage der wassergebundenen Decke einbauen.
Entfernung Entlademöglichkeit zum Einbauort ca. 50m.
Menge: 3,000 m3
Zuordnung: 231

**3.13 Raseneinsaat**
im Bereich des Planums beim Verlauf des Rohrgrabens
zwischen Bauwerk und Dieße.
Saatmenge 5g/m²
Saatgutmenge gleichmäßig ausbringen und andrücken sowie
erstmals bewässern.
Menge: 500,000 m2
Zuordnung: 239

*Hinweis*
Grundleitungen, Abnahmen
Sämtliche Grundleitungen sind so herzustellen, dass sie
zur Sichtabnahme durch die Stadtentwässerung insgesamt
freiliegen. erst danach können diese verfüllt werden.
Dieser Umstand ist in der Preisgestaltung bzw.
Kalkulation der einzelnen Positionen zu
berücksichtigen!

Verfüllung der Rohrgräben erst nach Abnahme der
gesamten Leitung!

**3.14 RW-Grundleitungen DN 150 KG 2000**
RW-Grundleitung KG 2000 - DN150 liefern und im Sandbett
verlegen inkl. Lieferung und Einbau des Füllsandes
Menge: 75,000 lfdm
Zuordnung: 231

**3.15 Formteile DN 150 KG 2000**
liefern und fachgerecht einbauen!
Menge: 25,000 St
Zuordnung: 231

**3.16 SW-Grundleitungen DN 100 KG 2000**
SW-Grundleitung KG 2000 - DN100 liefern und im Sandbett
verlegen inkl. Lieferung und Einbau des Füllsandes
Menge: 95,000 lfdm
Zuordnung: 231

**3.17 Formteile DN 100 KG 2000**
liefern und fachgerecht einbauen!
Menge: 50,000 St
Zuordnung: 231

**3.18 Übergabeschacht mit Dichtringen DN 1000 t = 2,00m**
Beton-Kontrollschächte/Übergabeschächte d=1000mm inkl.
Bodenstück/Gerinne, Konus, Abdeckung Klasse D400, t bis
2,00m inkl. Sandbett und aller Formteile liefern und
einbauen

inkl. Erdarbeiten und Entsorgen des Erdaushubs.

Inkl. Anschluss der Zulauf- und Ablaufleitung.

durchlaufendes Gerinne DN 100 mit seitlichem Zulauf
DN100, geklinkert
Menge: 1,000 St
Zuordnung: 231

**3.19 Zulage Verfall**
Zulage für die Herstellung eines Verfalls h ca.1,50 m
vor den Anschlussschächten.
Menge: 3,000 St
Zuordnung: 231

**3.20 Anschluss**
Anschluss der vorbeschriebenen Grundleitungen und der
Dränageleitungen an den vorhandenen Betonschacht
fachgerecht mit Bohrung herstellen.
Menge: 2,000 St
Zuordnung: 231

**3.21 Dichtigkeitsprüfungen der Entwässerungsleitungen**
durchführen und dokumentlieren.
Menge: 3,000 St
Zuordnung: 231

### Titel 4 Lohnarbeiten, Verschiedenes

*Hinweis*
Stundenlohnarbeiten
Stundenlohnarbeiten dürfen nur auf Anordnung oder mit
Zustimmung des fachlich zuständigen Bauleiters
durchgeführt werden und sind gemäß VOB/B § 15 zu
handhaben. Die folgenden Positionen gelten für den
Fall, dass Leistungen nicht im LV Berücksichtigt wurden
bzw. nicht durch freigegebenes Nachtragsangebot
preislich vereinbart wurden.
Die Stundenlohnzettel sind spätestens nach
Ablauf einer Woche zum unterzeichnen bei der Bauleitung
einzureichen. Nach Ablauf der Frist werden die
Stundenlohnzettel nicht mehr anerkannt.

**4.1 Facharbeiterstunde**
Facharbeiterstunde im Nachweis
Menge: 12,000 h
Zuordnung: 597

**4.2 Helferstunden**
Helferstunden zum Nachweis
Menge: 1,000 h
Zuordnung: 597

**4.3 Bagger 1,5 to**
Bagger 1,5 to einschl. Maschinenführer
Menge: 2,000 h
Zuordnung: 597

**4.4 Bagger 6,5 to**
Bagger bis 6,5 to einschl. Maschinenführer
Menge: 1,000 h
Zuordnung: 597

**4.5 Bagger 14 to**
Bagger bis 14 to einschl. Maschinenführer
Menge: 1,000 h
Zuordnung: 597

**4.6 Radlader**
Radlader einschl. Maschinenführer
Menge: 1,000 h
Zuordnung: 597

USt %: 19,00
